# KA / Central detección avisos 6E4S, referencia 7641 de Fermax - de Fermax

- Propiedad del archivo: CONSTRUNARIO
- Formato: FIEBDC-3/2012
- Programa: Construnario Versión 3.51
- Fecha de los precios: 08/01/2024
- Divisa: EUR

| Código | Ud | Descripción | Precio |
|---|---|---|---|
| FMX07641 | u | KA / Central detección avisos 6E4S, referencia 7641 de Fermax - de Fermax | 189.00 |
