# Quemador de gasóleo diesel unigas, referencia LO601 de Met Mann

- Propiedad del archivo: CONSTRUNARIO
- Formato: FIEBDC-3/2012
- Programa: Construnario Versión 3.51
- Fecha de los precios: 10/01/2024
- Divisa: EUR

| Código | Ud | Descripción |
|---|---|---|
| 2410LO0601G | u | Quemador de gasóleo diesel unigas, referencia LO601 de Met Mann |
