# Curva de descarga de aire caliente a 90º, referencia PS-500 de Met Mann - 1400x2180 mm

- Propiedad del archivo: CONSTRUNARIO
- Formato: FIEBDC-3/2012
- Programa: Construnario Versión 3.51
- Fecha de los precios: 10/01/2024
- Divisa: EUR

**PS_500** u Curva de descarga de aire caliente a 90º, referencia PS-500 de Met Mann - 1400x2180 mm
Para modelos MM-500/550-G
