# Soprema - Paragravas con asta universal

- Propiedad del archivo: CONSTRUNARIO
- Formato: FIEBDC-3/2012
- Programa: Construnario Versión 3.51
- Fecha de los precios: 16/01/2024
- Divisa: EUR

**00051069-RAL7047** u Soprema - Paragravas con asta universal
Precio: 5.10
Acondicionamiento Cajas de 10 uds. Código EAN: 3434550156875
