# Soprema - Morterplas SBS FV 4 Kg - lámina no auto protegida

- Propiedad del archivo: CONSTRUNARIO
- Formato: FIEBDC-3/2012
- Programa: Construnario Versión 3.51
- Fecha de los precios: 16/01/2024
- Divisa: EUR

**00070224_SOP** m2 Soprema - Morterplas SBS FV 4 Kg - lámina no auto protegida
Precio: 9.15
Soprema - Morterplas SBS FV 4 Kg - lámina no auto protegida Código EAN: 8435288310763
