# Plancha de poliestireno expandido Sopra EPS Sate Nero de Soprema. 1000x500. Espesor: 80 mm, 14 planchas

- Propiedad del archivo: CONSTRUNARIO
- Formato: FIEBDC-3/2012
- Programa: Construnario Versión 3.51
- Fecha de los precios: 16/01/2024
- Divisa: EUR

| Código | Ud | Descripción | Precio |
|---|---|---|---|
| 254473_SOP | m2 | Plancha de poliestireno expandido Sopra EPS Sate Nero de Soprema. 1000x500. Espesor: 80 mm, 14 planchas | 11.70 |
