# Perfil de esquina de PVC (con malla rollo) de Gecol

- Propiedad del archivo: CONSTRUNARIO
- Formato: FIEBDC-3/2012
- Programa: Construnario Versión 3.51
- Fecha de los precios: 12/01/2024
- Divisa: EUR

| Código | Ud | Descripción | Precio |
|---|---|---|---|
| ESQUINAPVCMALL | m | Perfil de esquina de PVC (con malla rollo) de Gecol | 0.98 |
