# Base Schuko, referencia MTN24107219 de la serie Aquadesign de Schneider. IP44. Color: marfil

- Propiedad del archivo: CONSTRUNARIO
- Formato: FIEBDC-3/2012
- Programa: Construnario Versión 3.51
- Fecha de los precios: 18/03/2024
- Divisa: EUR

**SCH_MTN24107219** u Base Schuko, referencia MTN24107219 de la serie Aquadesign de Schneider. IP44. Color: marfil
SCHUKO® protec. infantil con tapa IP44 blanco
