# Transformateur-TA210-5--5A

- Propiedad del archivo: CONSTRUNARIO
- Formato: FIEBDC-3/2012
- Programa: Construnario Versión 3.51
- Fecha de los precios: 29/01/2024
- Divisa: EUR

**M70541** u Transformateur-TA210-5--5A
Precio: 73.00
Modèles allant de 5 à 400 A Primaire bobiné Código EAN: 8433059023867
