# Transformateur TRP180 5000/5A 5P20

- Propiedad del archivo: CONSTRUNARIO
- Formato: FIEBDC-3/2012
- Programa: Construnario Versión 3.51
- Fecha de los precios: 29/01/2024
- Divisa: EUR

**P50266** u Transformateur TRP180 5000/5A 5P20
Precio: 646.21
Transformateur TRP180 5000/5A 5P20 Código EAN: 8433059156749
