# Condensador CFB-46/6, referencia R2415A de Circutor

- Propiedad del archivo: CONSTRUNARIO
- Formato: FIEBDC-3/2012
- Programa: Construnario Versión 3.51
- Fecha de los precios: 29/01/2024
- Divisa: EUR

**R2415A** u Condensador CFB-46/6, referencia R2415A de Circutor
Precio: 382.13
Condensadores especiales para filtros de armónicos de la serie FR. Código EAN: 8433059154950
