# Zócalo con relé para detectores C50, referencia C50ZR de Cofem

- Propiedad del archivo: CONSTRUNARIO
- Formato: FIEBDC-3/2012
- Programa: Construnario Versión 3.51
- Fecha de los precios: 07/05/2024
- Divisa: EUR

| Código | Descripción | Precio |
|---|---|---|
| C50ZR | Zócalo con relé para detectores C50, referencia C50ZR de Cofem | 21.45 |
