# Accesorio para montar uno o dos recibidores en rack 19"

- Propiedad del archivo: CONSTRUNARIO
- Formato: FIEBDC-3/2012
- Programa: Construnario Versión 3.51
- Fecha de los precios: 07/05/2024
- Divisa: EUR

| Código | Ud | Descripción | Precio |
|---|---|---|---|
| CFMAR1620 | u | Accesorio para montar uno o dos recibidores en rack 19" | 79.80 |
