# Hidrante de arqueta "geiser" de 3" 1x2 1/2", referencia HAM3 de Cofem

- Propiedad del archivo: CONSTRUNARIO
- Formato: FIEBDC-3/2012
- Programa: Construnario Versión 3.51
- Fecha de los precios: 08/03/2024
- Divisa: EUR

| Código | Ud | Descripción | Precio |
|---|---|---|---|
| HAM3 | u | Hidrante de arqueta "geiser" de 3" 1x2 1/2", referencia HAM3 de Cofem | 848.53 |
