# Placa fotoluminiscente 297x210mm "No hay salida", referencia PLFT709 de Cofem

- Propiedad del archivo: CONSTRUNARIO
- Formato: FIEBDC-3/2012
- Programa: Construnario Versión 3.51
- Fecha de los precios: 08/03/2024
- Divisa: EUR

| Código | Ud | Descripción | Precio |
|---|---|---|---|
| PLFT709 | u | Placa fotoluminiscente 297x210mm "No hay salida", referencia PLFT709 de Cofem | 5.47 |
