# Dispositivo de alarma con luz para instalar en techo, referencia SIRCEI de Cofem

- Propiedad del archivo: CONSTRUNARIO
- Formato: FIEBDC-3/2012
- Programa: Construnario Versión 3.51
- Fecha de los precios: 08/03/2024
- Divisa: EUR

| Código | Ud | Descripción | Precio |
|---|---|---|---|
| SIRCEI | u | Dispositivo de alarma con luz para instalar en techo, referencia SIRCEI de Cofem | 94.57 |
