# Juego de conexión Geberit para inodoro suspendido, longitud 18,5 cm: d'=90mm, d1'=45mm, Blanco alpino - de Geberit

- Propiedad del archivo: CONSTRUNARIO
- Formato: FIEBDC-3/2012
- Programa: Construnario Versión 3.51
- Fecha de los precios: 14/03/2024
- Divisa: EUR

**152426111** Juego de conexión Geberit para inodoro suspendido, longitud 18,5 cm: d'=90mm, d1'=45mm, Blanco alpino - de Geberit
Precio: 22.60
Desagües para inodoros
