# Manguito de descarga Geberit con junta de manguito y caperuzas de protección: d'=90mm, Cromado mate - de Geberit

- Propiedad del archivo: CONSTRUNARIO
- Formato: FIEBDC-3/2012
- Programa: Construnario Versión 3.51
- Fecha de los precios: 14/03/2024
- Divisa: EUR

**152425461** Manguito de descarga Geberit con junta de manguito y caperuzas de protección: d'=90mm, Cromado mate - de Geberit
Precio: 27.80
Desagües para inodoros
