# Pulsador Kappa21, referencia 115.240.KK.1 de Geberit.Doble descarga: blanco, dorado - de Geberit

- Propiedad del archivo: CONSTRUNARIO
- Formato: FIEBDC-3/2012
- Programa: Construnario Versión 3.51
- Fecha de los precios: 14/03/2024
- Divisa: EUR

| Código | Ud | Descripción | Precio |
|---|---|---|---|
| 115240KK1 | u | Pulsador Kappa21, referencia 115.240.KK.1 de Geberit.Doble descarga: blanco, dorado - de Geberit | 114.60 |
