# Placa ciega Geberit Twinline atornillable: Cepillado - de Geberit

- Propiedad del archivo: CONSTRUNARIO
- Formato: FIEBDC-3/2012
- Programa: Construnario Versión 3.51
- Fecha de los precios: 14/03/2024
- Divisa: EUR

| Código | Ud | Descripción | Precio |
|---|---|---|---|
| 115398001 | u | Placa ciega Geberit Twinline atornillable: Cepillado - de Geberit | 109.40 |
