# Extensión de codo de descarga, referencia 152.489.16.1 de Geberit con junta de manguito - de Geberit

- Propiedad del archivo: CONSTRUNARIO
- Formato: FIEBDC-3/2012
- Programa: Construnario Versión 3.51
- Fecha de los precios: 14/03/2024
- Divisa: EUR

**152489161** u Extensión de codo de descarga, referencia 152.489.16.1 de Geberit con junta de manguito - de Geberit
Precio: 12.80
• Suministro: junta.
