# Embellecedor Geberit para sifón de pared, tapa de acero inoxidable pulido: Acero inoxidable pulido - de Geberit

- Propiedad del archivo: CONSTRUNARIO
- Formato: FIEBDC-3/2012
- Programa: Construnario Versión 3.51
- Fecha de los precios: 14/03/2024
- Divisa: EUR

**154342001** Embellecedor Geberit para sifón de pared, tapa de acero inoxidable pulido: Acero inoxidable pulido - de Geberit
Precio: 143.50
Canales de ducha
