# Panel para inodoro bidé Geberit AquaClean: Blanco alpino - de Geberit

- Propiedad del archivo: CONSTRUNARIO
- Formato: FIEBDC-3/2012
- Programa: Construnario Versión 3.51
- Fecha de los precios: 14/03/2024
- Divisa: EUR

**115329111** Panel para inodoro bidé Geberit AquaClean: Blanco alpino - de Geberit
Precio: 765.80
Geberit AquaClean
