# Mordazas de compresión Geberit Mapress (para herramientas ACO 3 y ECO 301) d35 - de Geberit

- Propiedad del archivo: CONSTRUNARIO
- Formato: FIEBDC-3/2012
- Programa: Construnario Versión 3.51
- Fecha de los precios: 14/03/2024
- Divisa: EUR

**90646** u Mordazas de compresión Geberit Mapress (para herramientas ACO 3 y ECO 301) d35 - de Geberit
Precio: 340.20
- Para máquinas de compresión con compatibilidad Geberit.
