# Sujeción de montaje Geberit - de Geberit

- Propiedad del archivo: CONSTRUNARIO
- Formato: FIEBDC-3/2012
- Programa: Construnario Versión 3.51
- Fecha de los precios: 14/03/2024
- Divisa: EUR

**90563** u Sujeción de montaje Geberit - de Geberit
Precio: 469.30
- Para estabilizar las uniones entre accesorio y tubo en el proceso de .compresión
