# Marcador Geberit - de Geberit

- Propiedad del archivo: CONSTRUNARIO
- Formato: FIEBDC-3/2012
- Programa: Construnario Versión 3.51
- Fecha de los precios: 14/03/2024
- Divisa: EUR

**90358** u Marcador Geberit - de Geberit
Precio: 4.00
- Para marcar la profundidad de inserción para tubos del sistema Mapress.
