# Monomando de lavabo alto, serie Drako de Ramón Soler. Negro mate - Serie Drako de Ramón Soler

- Propiedad del archivo: CONSTRUNARIO
- Formato: FIEBDC-3/2012
- Programa: Construnario Versión 3.51
- Fecha de los precios: 15/04/2024
- Divisa: EUR

**RSO_33A307848** u Monomando de lavabo alto, serie Drako de Ramón Soler. Negro mate - Serie Drako de Ramón Soler
Precio: 315.10
Monomando de lavabo alto Código EAN: 8428506078484
