# Hipoclorito sódico 15% - 25 l, referencia CV01759 de Remosa

- Propiedad del archivo: CONSTRUNARIO
- Formato: FIEBDC-3/2012
- Programa: Construnario Versión 3.51
- Fecha de los precios: 04/04/2024
- Divisa: EUR

**CV01759** u Hipoclorito sódico 15% - 25 l, referencia CV01759 de Remosa
Precio: 63.18
Hipoclórito sódico 15% - 25 l
