# BGD 5 - volum 3.000 l - H 1661 mm - D 1750 mm - Ø tubes 160 - Ø trou d'homme 567 mm

- Propiedad del archivo: CONSTRUNARIO
- Formato: FIEBDC-3/2012
- Programa: Construnario Versión 3.51
- Fecha de los precios: 04/04/2024
- Divisa: EUR

**PA08563** u BGD 5 - volum 3.000 l - H 1661 mm - D 1750 mm - Ø tubes 160 - Ø trou d'homme 567 mm
Precio: 2153.00
Fabriqué conformément à la norme NF EN 1825-1.
