# Prensaestopas Iris-MP, referencia 21131250 de Pemsa. M25 ( 7x13)

- Propiedad del archivo: CONSTRUNARIO
- Formato: FIEBDC-3/2012
- Programa: Construnario Versión 3.51
- Fecha de los precios: 16/04/2024
- Divisa: EUR

**PEM21131250** u Prensaestopas Iris-MP, referencia 21131250 de Pemsa. M25 ( 7x13)
Precio: 8.17
Prensaestopas Iris-MP, referencia 21131250 de Pemsa. M25 ( 7x13) Código EAN: 8431927116291 Código ETIM 8.0: EC000441
