# Prensaestopa Iris-MC, referencia 21331250 de Pemsa.M25 ( 2x 7)

- Propiedad del archivo: CONSTRUNARIO
- Formato: FIEBDC-3/2012
- Programa: Construnario Versión 3.51
- Fecha de los precios: 16/04/2024
- Divisa: EUR

**PEM21331250** u Prensaestopa Iris-MC, referencia 21331250 de Pemsa.M25 ( 2x 7)
Precio: 10.38
Prensaestopa Iris-MC, referencia 21331250 de Pemsa.M25 ( 2x 7) Código EAN: 8431927116901 Código ETIM 8.0: EC000441
