# Prensaestopa Iris-MC, referencia 21331320 de Pemsa. M32 ( 2x 9)

- Propiedad del archivo: CONSTRUNARIO
- Formato: FIEBDC-3/2012
- Programa: Construnario Versión 3.51
- Fecha de los precios: 16/04/2024
- Divisa: EUR

**PEM21331320** u Prensaestopa Iris-MC, referencia 21331320 de Pemsa. M32 ( 2x 9)
Precio: 15.39
Prensaestopa Iris-MC, referencia 21331320 de Pemsa. M32 ( 2x 9) Código EAN: 8431927116918 Código ETIM 8.0: EC000441
