# Soporte vertical aislante Metatray 600 de Pemsa

- Propiedad del archivo: CONSTRUNARIO
- Formato: FIEBDC-3/2012
- Programa: Construnario Versión 3.51
- Fecha de los precios: 16/04/2024
- Divisa: EUR

**PEM82003680** u Soporte vertical aislante Metatray 600 de Pemsa
Precio: 47.06
Soporte vertical aislante Metatray 600 de Pemsa Código EAN: 8431927122766
