# Cambio CNC aislante Metatray 100x300 de Pemsa

- Propiedad del archivo: CONSTRUNARIO
- Formato: FIEBDC-3/2012
- Programa: Construnario Versión 3.51
- Fecha de los precios: 16/04/2024
- Divisa: EUR

| Código | Ud | Descripción | Precio |
|---|---|---|---|
| PEM82003711 | u | Cambio CNC aislante Metatray 100x300 de Pemsa | 123.45 |
