# Triángulo SCR, referencia 7041356 de Ursa

- Propiedad del archivo: CONSTRUNARIO
- Formato: FIEBDC-3/2012
- Programa: Construnario Versión 3.51
- Fecha de los precios: 30/04/2024
- Divisa: EUR

**7041356-URS** u Triángulo SCR, referencia 7041356 de Ursa
Precio: 44.67
Triángulo SCR (Sistema Conducto Recto). Código 7041356. Código EAN: 8435078262289
