# Soporte telescópico bomba y agitador acero inox.800-1200 mm Incl.Guardamotor e interruptor

- Propiedad del archivo: CONSTRUNARIO
- Formato: FIEBDC-3/2012
- Programa: Construnario Versión 3.50
- Fecha de los precios: 15/10/2013
- Divisa: EUR

| Código | Ud | Descripción |
|---|---|---|
| 85-000-ITC | u | Soporte telescópico bomba y agitador acero inox.800-1200 mm Incl.Guardamotor e interruptor |
