# Bona Prime Classic - Garrafa 5 litros

- Propiedad del archivo: CONSTRUNARIO
- Formato: FIEBDC-3/2012
- Programa: Construnario Versión 3.51
- Fecha de los precios: 27/06/2013
- Divisa: EUR

**WB200020012** l Bona Prime Classic - Garrafa 5 litros
Bona Prime Classic es una imprimación acrílica de 1 componente con un alto contenido en sólidos que puede usarse en parquets antes de recubrirlos con acabados al agua de Bona. Otorga a la superficie un aspecto firme y gracias a su flexibilidad reduce el riesgo de encolado lateral. Características: - Diseñado para su uso con todos los acabados al agua de Bona. - Reduce el riesgo de encolado lateral, es decir, es especialmente adecuada para suelos de testa, suelos de tablón de conífera y suelos de madera dura con suelo radiante. - Tiempo de secado: 2 horas a 20°C. - Rendimiento: de 8 a 10 m²/litro (120-100 g/m²). - Embalaje: 3 garrafas de 5 litros x caja.
