# Bona Prime Intense - Garrafa 5 litros

- Propiedad del archivo: CONSTRUNARIO
- Formato: FIEBDC-3/2012
- Programa: Construnario Versión 3.51
- Fecha de los precios: 27/06/2013
- Divisa: EUR

**WB250020001** l Bona Prime Intense - Garrafa 5 litros
Bona Prime Intense es una imprimación de 1 componente 100% de poliuretano que puede usarse en parquets antes de recubrirlos con acabados al agua de Bona. Bona Prime Intense produce una rica coloración al mismo tiempo que proporciona una mayor firmeza a la superficie de la madera, mejorando su resistencia al desgaste. Se recomienda usar Prime Intense como la capa inicial de suelos que hayan sido teñidos. Características: - Debido a su base, una dispersión similar a la de un barniz, proporciona propiedades propias del barniz. - Superficie firme. - Se puede lijar con un disco o una malla de lijado. - Tiempo de secado: de 1 a 2 horas a 20°C. - Rendimiento: de 8 a 10 m²/litro (120-100 g/m²). - Embalaje: 3 garrafas de 5 litros x caja.
