# Bona Prime Amberseal - Garrafa 5 litros

- Propiedad del archivo: CONSTRUNARIO
- Formato: FIEBDC-3/2012
- Programa: Construnario Versión 3.51
- Fecha de los precios: 27/06/2013
- Divisa: EUR

**WB255020001** l Bona Prime Amberseal - Garrafa 5 litros
Bona Prime Amberseal es una imprimación en base acuosa verdaderamente innovadora que ofrece coloración intensa, rica y cálida a los suelos de madera. Bona Prime Amberseal, que admite el lijado de forma excelente, tiene bajo nivel de COV y seca con rapidez, es su alternativa de futuro natural y segura. Características: - Coloración intensa y cálida similar a un poliuretano en base disolvente. - Al agua. - Amplio tiempo abierto. - Admite el lijado de forma excelente. - Coloración uniforme. - Bajo nivel de COV. - Secado rápido. - Embalaje: 3 garrafas de 5 litros x caja.
