# Bona Prime Deep - Garrafa 1 litro

- Propiedad del archivo: CONSTRUNARIO
- Formato: FIEBDC-3/2012
- Programa: Construnario Versión 3.51
- Fecha de los precios: 27/06/2013
- Divisa: EUR

**GB100013001** l Bona Prime Deep - Garrafa 1 litro
Bona Prime Deep es una imprimación en base de aceite cuya finalidad es resaltar el dibujo y el color de la beta de la madera, algo que antes solo podía lograrse usando un producto con un elevado contenido en disolventes. Bona Prime Deep es de fácil aplicación, no implica riesgo de sobreposición y tiene un nivel de COV inferior al 10%. Características: - Es la solución para muchas maderas sensibles a los revestimientos al agua tales como el roble fumé, la haya tratada al vapor, maderas con elevado contenido de taninos, el cerezo, y maderas tratadas químicamente, etc. - Fácil de aplicar, con amplio tiempo abierto sin riesgo de que se produzcan marcas por sobre posición. - Aspecto enriquecido debido a las variaciones de las betas intensificadas. - Tiempo de secado: mín, 12 horas, y máx. 72 horas. - Cubrición: de 30 a 40 m²/litro. - Embalaje: 6 garrafas de 1 litro x caja.
