# Bona Prime Trowel - Garrafa 5 litros

- Propiedad del archivo: CONSTRUNARIO
- Formato: FIEBDC-3/2012
- Programa: Construnario Versión 3.51
- Fecha de los precios: 27/06/2013
- Divisa: EUR

**WB205020001** l Bona Prime Trowel - Garrafa 5 litros
Bona Prime Trowel es un revestimiento al agua de 1 componente diseñado para poder aplicarlo con una espátula de acero inoxidable. Se recomienda su uso con madera dura y con otros suelos de madera antes de recubrirlos con acabados al agua de Bona. Bona Prime Trowel forma una película espesa e impermeable que impide que penetre la capa superior. No suele producirse la aparición de granos, por lo que no es necesario efectuar un lijado. Características: - Sistema rápido. - Deja una superficie limpia y suave. - Se puede usar directamente sobre la madera o entre dos capas de acabado. - Tiempo de secado: de 10 a 15 min. a 20°C. - Rendimiento: de 25 a 35 m²/litro (30-40 g/m²) por capa. - Embalaje: 3 garrafas de 5 litros x caja.
