# Bona Traffic Anti Slip antideslizamiento + Hardener - Garrafa 4, 95 litros

- Propiedad del archivo: CONSTRUNARIO
- Formato: FIEBDC-3/2012
- Programa: Construnario Versión 3.51
- Fecha de los precios: 27/06/2013
- Divisa: EUR

**WT153946001** l Bona Traffic Anti Slip antideslizamiento + Hardener - Garrafa 4, 95 litros
Bona Traffic Anti Slip (antideslizamiento) ofrece las mismas características que el barniz Bona Traffic estándar, pero se recomienda su aplicación en los lugares que precisan mayor resistencia a los resbalones. Cumple con la norma DIN (51130-R10) y es idóneo para áreas como escaleras, pasillos, galerías y áreas donde se sirvan comidas. Características: - Resistencia excepcional al desgaste y a los productos químicos. - Elevada resistencia a las marcas de arrastre de los zapatos. - Excelentes propiedades de adhesión. - Tiempo de secado: de 3 a 4 horas a 20°C. - Cubrición: de 8 a 10 m²/litro (120-100 g/m²). - Embalaje: 3 garrafas de 4,95 litros x caja.
