# Bona Wave Mate - Garrafa 5 litros

- Propiedad del archivo: CONSTRUNARIO
- Formato: FIEBDC-3/2012
- Programa: Construnario Versión 3.51
- Fecha de los precios: 27/06/2013
- Divisa: EUR

**WT120641001** l Bona Wave Mate - Garrafa 5 litros
Bona Wave es un nuevo barniz al agua 100% poliuretano, de 2 componentes y para tratar superficies de suelos de madera ubicados en áreas donde se precisa una resistencia al desgaste media. Al tener un nivel de COV inferior al 4%, Bona Wave cumple los requisitos de la certificación DIBt. Características: - Resistencia al desgaste: 4-5 mg/100 revoluciones (SIS 923509). - Tiempos de secado de 2-3 horas para lijar o barnizar, se puede hacer un uso moderado del suelo a las 24 horas consiguiendo su dureza total a los 7 días. - Rendimiento: de 8 a 10 m²/litro (120-100 g/m²) por capa. - Embalaje: 3 garrafas de 5 litros x caja.
