# Bona Resident Plus Brillo - Garrafa 10 litros

- Propiedad del archivo: CONSTRUNARIO
- Formato: FIEBDC-3/2012
- Programa: Construnario Versión 3.51
- Fecha de los precios: 27/06/2013
- Divisa: EUR

**WT201024001** l Bona Resident Plus Brillo - Garrafa 10 litros
Bona Resident Plus es un nuevo aditivo al agua de 1 componente en base acrílica, especialmente diseñado para tratar la superficie de suelos de madera de entornos domésticos. Es el sustituto del antiguo barniz Bona Resident, en él se ha reducido el contenido en COV y se ha eliminado la N- Metil Pirrolidona, cumpliendo así con los requisitos de la certificación DIBt. Características: - Resistencia al desgaste 7 mg/100 revoluciones (SIS 923509). - Tiempo de secado de 2-3 horas para lijar o barnizar, se puede hacer un uso moderado del suelo a las 24 horas consiguiendo su dureza total a los 7 días. - Rendimiento: de 8 a 10 m²/ltro (120-100 g/m²) por capa. - Embalaje: 3 garrafas de 10 litros x caja.
