# Bona Crosslinker - Bote 0, 1 litros

- Propiedad del archivo: CONSTRUNARIO
- Formato: FIEBDC-3/2012
- Programa: Construnario Versión 3.51
- Fecha de los precios: 27/06/2013
- Divisa: EUR

**WH350005016** l Bona Crosslinker - Bote 0, 1 litros
Bona Crosslinker es un aditivo diseñado para combinarlo con Bona Mega, Bona Novia y Bona Resident. Actúa como potenciador para recubrir suelos compatibles preacabados o previamente barnizados. Solo es necesario añadirlo en la capa inicial de Bona Mega. Debe añadirse una cantidad de un 4% del reticulante Bona Crosslinker diluido a partes iguales en agua, es decir, se añade un 2% de Bona Crosslinker y un 2% de agua. Características: - Mejora la adhesión y la resistencia a productos químicos de Bona Mega. - Se utiliza en conjunción con Bona Mega para recubrir superficies previamente acabadas. - Embalaje: 12 botes de 0,1 litros x caja.
