# Bona Retarder - Bote 0, 2 litros

- Propiedad del archivo: CONSTRUNARIO
- Formato: FIEBDC-3/2012
- Programa: Construnario Versión 3.51
- Fecha de los precios: 27/06/2013
- Divisa: EUR

**WX100006001** l Bona Retarder - Bote 0, 2 litros
Bona Retarder es un aditivo que mejora el nivelado y prolonga el tiempo abierto de los acabados al agua de Bona, ya sean imprimaciones o barnices. Está diseñado para su uso cuando la humedad interior es baja y/o la temperatura de la estancia es mayor de lo normal. El uso de Bona Retarder reducirá el riesgo de que el acabado se seque demasiado y de que queden marcas de rodillo en la capa seca. Características: - Facilita la aplicación en condiciones climáticas secas y/o cálidas. - Prolonga el tiempo abierto. - Minimiza el riesgo de sobreposición y decoloración. - Embalaje: 12 botes de 0,2 litros x caja.
