# Bona Naturale Base - Garrafa 4, 5 litros

- Propiedad del archivo: CONSTRUNARIO
- Formato: FIEBDC-3/2012
- Programa: Construnario Versión 3.51
- Fecha de los precios: 27/06/2013
- Divisa: EUR

**WB270646001** l Bona Naturale Base - Garrafa 4, 5 litros
Bona Naturale Base está diseñado para su aplicación antes de usar Bona Naturale 2 componentes. Bona Naturale Base también podría usarse en lugar de la capa inicial en los casos en que se aplique Bona Naturale de 1 componente. Bona Naturale Base reduce el riesgo de encolado lateral y de decoloración, es un producto al agua y contiene menos de un 10% de disolvente. Bona Naturale Base está parcialmente elaborado a partir de recursos renovables y ofrece todas las ventajas de un sistema al agua duradero y respetuoso con el medioambiente. Características: - El sistema Naturale recrea el aspecto y tacto de pura madera. - Coloración uniforme de la madera. - Evita el encolado lateral. - Diseñado para Bona Naturale de 2 componentes o de 1 componente. - Parcialmente elaborado a partir de recursos renovables. - Embalaje: 3 garrafas de 4,5 litros x caja.
