# Bona Naturale 2 componentes Ultra mate + Hardener - Garrafa 4, 95 l

- Propiedad del archivo: CONSTRUNARIO
- Formato: FIEBDC-3/2012
- Programa: Construnario Versión 3.51
- Fecha de los precios: 27/06/2013
- Divisa: EUR

**WT190646001** l Bona Naturale 2 componentes Ultra mate + Hardener - Garrafa 4, 95 l
Bona Naturale de 2 componentes es la nueva generación de sistemas de protección para suelos de madera de Bona. Combina lo mejor de los aceites para madera, la cera dura y de los acabados al agua, presentando un aspecto y un tacto natural excepcional. Bona Naturale 2 componentes es un producto para tratar las superficies de suelos de madera de zonas comerciales sujetos a un desgaste elevado. La composición de Bona Naturale recrea el aspecto y el tacto de pura madera. Bona Naturale ofrece todas las ventajas de un sistema al agua duradero y respetuoso con el medioambiente. Características: - Aspecto y tacto de pura madera. - Se pueden reparar zonas puntuales. - Sistema completo junto con la base Bona Naturale Base. - Certificación EC1 (muy baja emisión). - Embalaje: 3 garrafas de 4,5 litros x caja.
