# Bona Sportive Primer - Garrafa 10 litros

- Propiedad del archivo: CONSTRUNARIO
- Formato: FIEBDC-3/2012
- Programa: Construnario Versión 3.51
- Fecha de los precios: 27/06/2013
- Divisa: EUR

**WB250024001** l Bona Sportive Primer - Garrafa 10 litros
Bona Sportive Primer es una imprimación de 1 componente, al agua, para tratar suelos deportivos sin tratar. Esta capa debe recubrirse con Bona Sportive Finish. Está diseñada para hacer frente a la flexibilidad de los suelos deportivos y también realza la belleza natural de la madera. Características: - Elevado contenido en sólidos. - Superficie firme. - Realza el color natural de la madera. - Tiempo de secado: de 2 a 2,5 horas a 20°C. - Cubrición: de 8 a 10 m²/litro (120-100 g/m²). - Embalaje: 2 garrafas de 10 litros x caja.
