# Bona Oil 90 - Bote 5 litros

- Propiedad del archivo: CONSTRUNARIO
- Formato: FIEBDC-3/2012
- Programa: Construnario Versión 3.51
- Fecha de los precios: 27/06/2013
- Divisa: EUR

**GT530020007** l Bona Oil 90 - Bote 5 litros
Bona Oil 90 es un aceite endurecedor que contiene menos de un 10% de disolventes. Se utiliza para tratar superficies de suelos de madera no tratados con anterioridad expuestos a un desgaste normal o elevado. Gracias a su aplicación y a su breve tiempo de secado, el suelo se puede completar en un solo día de trabajo. Recomendado para áreas de hasta 70 m². Aplicar con aplicador de goma resistente a los disolventes. Características: - Secado rápido. - Bajo riesgo de derrame. - Excelente cubrición. - Bajo riesgo de deslizamiento, clasificado con R10 según la norma DIN 51130. - Cumple la norma RAL-UZ 38 relativa al COV y a las emisiones de formaldehído. - Cumple la norma EN 71/3 relativa al uso en juguetes para niños. - Cubrición: de 10 a 12 m²/litro. - Embalaje: 2 botes de 5 litros x caja.
